# Erweiterung Schule Grassau
Angebotsaufforderung (GAEB DA XML 3.2, DA83)
Projekt: 18050-E
Währung: EUR
Vergabeart: Verhandlungsverfahren
Auftraggeber: Gemeinde Grassau, Marktstraße 1, 83224 Grassau; DV-Nummer: 99; Vergabenummer: 99
Erstellt mit: BECHMANN AVA 2025.130/ GXML Toolbox V3.3 R20210630, BECHMANN AVA 2025.130, 11.06.2026

## Allgemeine Technische Vorbemerkungen
Allgemeine Technische Vorbemerkungen

Die nachfolgenden Allgemeinen Technischen Vorbemerkungen (ATV) regeln Umfang, Qualitätsanforderungen und Ausführungsbedingungen für die Montage von Dachsicherungssystemen auf Bestandsgebäuden sowie die zeitliche Koordination mit laufenden Dacheindeckungsarbeiten auf einem Neubauobjekt. Alle Leistungen sind nach VOB/B, VOB/C sowie den einschlägigen Normen und DGUV-Regelwerken auszuführen.

1. Allgemeines / Geltungsbereich

Diese Vorbemerkungen gelten für alle Positionen dieses Leistungsverzeichnisses und sind Bestandteil des Vertrages.
Sie ergänzen und konkretisieren die Regelungen der VOB/B und VOB/C sowie der einschlägigen anerkannten Regeln der Technik.
Im Widerspruchsfall gilt die **Rangfolge**: Leistungsbeschreibung Einzelpositionen → ATV dieses LV → VOB/C → VOB/B → Normen und Regelwerke.
- Maßgeblich sind die zum Zeitpunkt der Ausführung **gültigen Fassungen** aller zitierten Normen und Regelwerke.
- Der Auftragnehmer (AN) hat sich vor Angebotsabgabe **umfassend mit den örtlichen Gegebenheiten** vertraut zu machen. Nachträgliche Mehrkostenforderungen aufgrund mangelnder Ortskenntnis werden nicht anerkannt.

2. Maßgebliche Normen, Vorschriften und Regelwerke
2.1 Arbeitssicherheit und Berufsgenossenschaft

Regelwerk  Inhalt

BaustellV Baustellenverordnung – Sicherheits- und  Gesundheitsschutz
DGUV Vorschrift 1 Grundsätze der Prävention
DGUV Vorschrift 38 Bauarbeiten
DGUV Information 201-056 Sicherheit bei Dacharbeiten
DGUV Regel 101-601 Branche Dachdeckerhandwerk
TRBS 2121 Teil 1 Gefährdungen durch Absturz bei der Verwendung  von Arbeitsmitteln
ASR A2.1Schutz vor Absturz und herabfallenden  Gegenständen

2.2 Technische Normen

Norm Inhalt

DIN EN 795Anschlageinrichtungen – Anforderungen und Prüfung
DIN EN 16415Anschlageinrichtungen – Planung und Berechnung
DIN EN 517Vorgefertigte Dachhaken – Anforderungen
DIN EN 516Vorgefertigte Zubehörteile – Laufstege, Trittflächen
DIN EN 13374Temporäre Randsicherungssysteme
DIN EN 362Verbindungselemente (Karabinerhaken)
DIN EN 364 / 365Prüfung und Gebrauchsdauer PSAgA
DIN 4426Sicherheitseinrichtungen für  Instandhaltungsarbeiten an Bauwerken
DIN 18531Dachabdichtungen (bei Flachdächern)
DIN 18338(VOB/C) | Dachdeckungs- und  Dachabdichtungsarbeiten

2.3 Sonstige Regelwerke

BayBO
Herstellerspezifische Montage- und Zulassungsunterlagen (technische Zulassungen, ETA – Europäisch Technische Bewertung)
Sicherheits- und Gesundheitsschutzplan (SiGePlan) gemäß BaustellV
Brandschutzauflagen gemäß behördlichem Bescheid

3. Leistungsumfang
3.1 Eingeschlossene Leistungen

Soweit nicht ausdrücklich ausgeschlossen, gelten folgende Leistungen als in den Einheitspreisen enthalten:

-  Voruntersuchung und Bestandsaufnahme der Dachkonstruktion  (Untergrundprüfung, Tragfähigkeitsbeurteilung)
-  Lieferung und Montage aller Sicherungssysteme einschließlich Befestigungsmittel, Adapter und Durchdringungsschutz
-  Fachgerechte Abdichtung aller Befestigungspunkte (diffusionsoffen / diffusionsdicht entsprechend Dachaufbau)
-  Erstellung der prüffähigen Montage- und Statikdokumentation
-  Belastungsnachweis der Verankerungspunkte am Bestandsbauwerk (ggf. Bohrproben, Kernbohrungen)
-  Einweisung der Nutzer in das montierte System
-  Lieferung von Bedienungsanleitungen und Nutzungsprotokoll (Erstprüfprotokoll)
-  Erstprüfung durch befähigte Person gemäß TRBS 1203 mit Prüfprotokoll
-  Aufräumung und Entsorgung von Montagematerialien und Verpackungen
-  Alle für die Ausführung erforderlichen Gerüste, Arbeitsbühnen oder  Seilzugangstechniken

3.2 Ausgeschlossene Leistungen (gesondert zu vergüten)

-  Verstärkungsmaßnahmen an der Tragkonstruktion des Bestandsgebäudes, sofern die Bestandsprüfung deren Notwendigkeit ergibt
-  Änderungen der Dacheindeckung/-abdichtung über das Abdichten der Befestigungspunkte hinaus

4. Anforderungen an das Sicherungssystem
4.1 Systemwahl

-  Alle einzubauenden Systeme müssen bauaufsichtlich zugelassen sein (abZ, ETA oder allgemeine Bauartgenehmigung).
-  Die Eignung für den jeweiligen Dachtyp ist vom AN nachzuweisen (Steildach, Flachdach, Metalldach etc.).
-  Die Schutzmaßnahmen nach TRBS 2121 sind als persönliche Schutzausrüstung gegen Absturz (PSAgA) mit Seilsicherung festegelegt worden.

4.2 Anschlagpunkte (Einzelanker)

-  Ausführung als Einzelanschlagpunkt nach DIN EN 795 Klasse A oder B
-  Bemessung: Mindesttragkraft 10 kN im statischen Nachweis je Anschlagpunkt
-  Dynamischer Nachweis entsprechend EN 795 und den Herstellerangaben
-  Ankerpunkte sind in den Ausführungsunterlagen einzeln zu verorten und zu nummerieren

4.3 Horizontale Seilsicherungssysteme / Schienensicherungssysteme

-  Ausführung nach DIN EN 795 Klasse C oder als zertifiziertes  Horizontalsicherungssystem
-  Maximale Durchhangsicherheit gemäß Systemzulassung
-  Anzahl gleichzeitig eingehängter Personen ist in der Planung festzulegen und am System zu kennzeichnen
-  Stahlseile: Mindestdurchmesser 8 mm, nichtrostender Stahl (A4) oder feuerverzinkt nach Herstellervorgabe
-  Endverankerungen sind so zu dimensionieren, dass Sturzlastangabe des Systems aufgenommen wird

4.4 Dachhaken und Laufstege

-  Dachhaken: Ausführung nach DIN EN 517, für den jeweiligen  Dachziegel/Dachstein geeignet
-  Laufstege: Ausführung nach DIN EN 516, rutschhemmende Oberfläche (mindestens R11 nach ASR A1.5/1)
-  Mindestnutzlast Laufsteg: 1,5 kN/m² (sofern nicht abweichend bemessen)

4.5 Temporäre Randsicherungen (während Bauphase)

-  Sofern Randsicherungen für den Bauzustand erforderlich: Ausführung nach DIN EN 13374 Klasse A, B oder C entsprechend der Dachneigung
-  Mindesthöhe Randsicherung: 1,00 m Oberkante Schutzgeländer (bei mehr als 2 m Absturzhöhe)
-  Die temporäre Randsicherungen während der Montagearbeiten sind in die vorgesehene LV Position mit einzukalkulieren. Eine gesonderte Vergütung für  weitere Gerüststellungen ist nicht vorgesehen. Im Bauabschnitt 3 (Bauteil 6) ist  eine Gerüststellung bauseits erfolgt.

5. Bestandsgebäude – Besondere Anforderungen
5.1 Bestandsaufnahme und Voruntersuchung

-  Vor Beginn der Montageleistungen ist eine schriftliche Bestandsaufnahme durchzuführen und dem Auftraggeber (AG) zu übergeben.
-  Inhalt der Bestandsaufnahme:
   - Zustand der Dacheindeckung und Dachabdichtung
   - Tragwerksart und zugängliche Bauteilabmessungen (Sparren, Pfetten,  Betondecke etc.)
   - Vorhandene Schäden, Feuchtigkeitseintritte, Schadstoffverdacht
   - Beurteilung der Verankerungseignung (z. B. Kernbohrungen, Ausziehversuche)
-  Festgestellte Mängel sind dem AG vor Ausführungsbeginn schriftlich mitzuteilen.
-  Der AN darf ohne Freigabe des AG keine Maßnahmen ausführen, die weitergehende Schäden am Bestand verursachen könnten.

5.2 Eingriffe in die Bestandssubstanz

-  Alle Bohr- und Stemmarkbeiten sind schonend auszuführen.
-  Befestigungspunkte, die in Wärmedämmung einbinden, sind mit zugelassenen Dämmdübeln oder Konsolen zu überbrücken (kein Wärmebrückenrisiko ohne  Nachweis).
-  Nach Montage sind alle Durchdringungen und Anschlüsse dauerhaft wasserdicht herzustellen; Materialkompatibilität mit Bestandsdachaufbau ist sicherzustellen.
-  Schäden an der Bestandsdacheindeckung, die durch Montagearbeiten entstehen, sind unverzüglich fachgerecht instand zu setzen; Kosten trägt der AN.

6. Zeitliche Koordination mit Dacheindeckungsarbeiten (Neubau)

Hinweis: Auf dem Neubauobjekt (BT6) überschneidet sich die Montage der Dachsicherungssysteme zeitlich mit den laufenden Dacheindeckungsarbeiten. Die nachfolgenden Regelungen gelten ausschließlich für diesen Bereich.

6.1 Bauzeitenplan und Schnittstellenkoordination

-  Der AN der Dachsicherung (AN-DS) hat seinen Ausführungszeitplan mit dem AN der Dacheindeckung (AN-DE) und der Bauleitung vor Baubeginn abzustimmen.
-  Die Ausführungsreihenfolge ist so zu wählen, dass Anschlagpunkte und Dachhaken montiert werden, bevor der jeweilige Dachflächenabschnitt endgültig  eingedeckt wird.
-  Beide Gewerke sind verpflichtet, wöchentliche Koordinationsgesprächeim Rahmen des Jour Fixe mit der Bauleitung zu führen und Terminänderungen umgehend zu  melden.

6.2 Sicherheit im gemeinsamen Arbeitsbereich

-  Verantwortlichkeiten für kollektive Schutzmaßnahmen (Randsicherung, Absturzsicherung an Dachrändern und Dachöffnungen) sind eindeutig zu  benennen.
  Im Bereich des Neubaus wird durch den AG ein Sicherungsgerüst vorgehalten.
-  Temporäre Schutzmaßnahmen dürfen nur nach vorheriger schriftlicher Abstimmung und mit Zustimmung der Bauleitung entfernt oder umgesetzt werden.
-  Gefährdungsbeurteilungen beider Gewerke sind aufeinander abzustimmen;

6.3 Abnahme und Übergabe bei überschneidenden Gewerken

-  Fertig montierte Abschnitte der Dachsicherung sind abschnittsweise abzunehmen, sobald der jeweilige Dachflächenabschnitt vollständig eingedeckt ist.
-  Abnahme-Begehungen sind von der Bauleitung kurzfristig durchzuführen.
-  Noch nicht abgenommene Abschnitte dürfen nicht zur Eigensicherung durch das Dachdeckergewerk genutzt werden.

7. Anforderungen an Material und Produkte

-  Alle Bauprodukte müssen das CE-Zeichen tragen; bei sicherheitsrelevanten Bauteilen ist die Leistungserklärung (DoP) auf Anforderung vorzulegen.
-  Korrosionsschutz aller metallischen Bauteile: mindestens feuerverzinkt (Zinkschicht ≥ 85 µm nach DIN EN ISO 1461) oder gleichwertig (nichtrostender  Stahl A4 / A2 nach Systemvorgabe).
-  Kunststoffteile müssen für den Außenbereich geeignet und UV-stabilisiert sein.
-  Materialien sind so zu lagern, dass keine Vorschädigungen durch unsachgemäße Lagerung entstehen.
-  Der AN ist verpflichtet, dem AG auf Verlangen Produktdatenblätter, Zulassungen und ETA unaufgefordert und vollständig einzureichen.

8. Qualifikation des Personals

-  Alle Montagearbeiten sind durch fachkundiges Personal mit nachgewiesener Qualifikation in der Montage von Absturzsicherungssystemen auszuführen.
-  Montagepersonal muss nachweislich unterwiesen sein im Umgang mit PSAgA (mindestens alle 12 Monate, Nachweis auf Baustelle vorzuhalten).
-  Die Erstprüfung** des fertig montierten Systems ist durch eine befähigte Person gemäß TRBS 1203 durchzuführen und zu dokumentieren.
-  Für den Einsatz von Seilzugangstechniken ist eine Qualifikation nach DGUV Information 212-001 (Industrial Climber, FISAT oder gleichwertig) nachzuweisen.

9. Dokumentation und Übergabe
9.1 Vor der Ausführung

-  Bestandsaufnahmeprotokoll (Bestandsgebäude)
-  Werkplanung mit Verankerungsnachweis und Systemdatenblättern
-  Statischer Nachweis der Verankerung (durch zugelassenen Prüfer, sofern gefordert)

9.2 Nach der Ausführung – Revisionsunterlagen

Der AN hat dem AG folgende Unterlagen spätestens 4 Wochen nach Abnahme zu übergeben:

-  Bestandsplan (Grundriss und Schnitte M 1:50 oder 1:100) mit eingetragenen Anschlagpunkten und Systemkomponenten, inkl. Nummerierung
-  Betriebsanleitung des Herstellers für alle eingebauten Systeme
-  Erstprüfprotokoll nach TRBS 1203 mit Unterschrift der befähigten Person
-  Zertifikate, ETA und Zulassungen aller eingebauten Systemkomponenten
-  Nachweis über Anzahl und Lage von Ausziehversuchen (Stichproben)
-  Wartungs- und Prüfplan (Prüfintervalle, Prüfumfang, Prüfpflichten des Betreibers)

10. Enthaltene Nebenleistungen (pauschal im EP)

-  An- und Abtransport von Material und Gerät
-  Tägliches Auf- und Abrüsten von Absturzsicherungen für das eigene Personal
-  Abstimmungsgespräche mit Bauleitung und Koordinator (SiGe-Koordinator)
-  Reinigung der Arbeitsflächen nach Tagesende
-  Photodokumentation des Montageverlaufs (mindestens Bestand vor Einbau, Einbausituation, Fertigstellung)

11. Abnahme

-  Die Abnahme erfolgt nach VOB/B §12 förmlich mit Abnahmeniederschrift.
-  Vor der förmlichen Abnahme ist die vollständige Übergabe der Erstprüfprotokolle und Revisionsunterlagen Voraussetzung.
-  Mängel, die die Betriebssicherheit des Systems beeinträchtigen, sind als wesentliche Mängel einzustufen; die Abnahme ist bis zur Beseitigung zu  verweigern.
-  Der AN hat an der Abnahmebegehung einen fachkundigen Vertreter zu stellen, der das eingebaute System erläutern kann.

12. Gewährleistung

-  Gewährleistungsfrist: 4 Jahre gemäß VOB/B §13 Abs. 4 Nr. 1 (Leistungen am Bauwerk).
-  Die Gewährleistung umfasst Funktion, Dichtheit der Durchdringungen und Korrosionsschutz der eingebauten Systeme.
-  Schäden, die auf mangelnde Wartung durch den Betreiber zurückzuführen sind, sind von der Gewährleistung ausgenommen; der AN hat entsprechende  Wartungshinweise schriftlich zu übergeben.

## Vorbemerkung – Fabrikatoffene Ausschreibung / Gleichwertigkeitsnachweis
Vorbemerkung – Herstellerangaben und Fabrikatneutralität

1. Grundsatz

Die in diesem Leistungsverzeichnis enthaltenen Angaben zu Fabrikaten, Typen, Herstellern sowie Produktbezeichnungen dienen ausschließlich der beispielhaften Beschreibung der geforderten Leistung und der Festlegung eines technischen Mindeststandards. Sie sind als Leitfabrikat zu verstehen.

Die Ausschreibung ist fabrikat- und markenoffen. Gleichwertige Erzeugnisse anderer Hersteller sind ausdrücklich zugelassen und können angeboten werden.

2. Gleichwertigkeitsnachweis

Bietet der Auftragnehmer ein alternatives Produkt oder System an, ist die technische und funktionale Gleichwertigkeit gegenüber dem ausgeschriebenen Leitfabrikat zwingend nachzuweisen. Hierbei gelten folgende Anforderungen:

Der Nachweis der Gleichwertigkeit ist durch den Bieter zu erbringen und umfasst insbesondere:

Nachweiskriterium  Anforderung

Technische SpezifikationTechnisches Datenblatt des Alternativprodukts
NormkonformitätNachweis der Einhaltung der maßgeblichen DIN/EN-Normen
Zulassungen / PrüfzeugnisseAllgemeine bauaufsichtliche Zulassung (abZ), ETA oder gleichwertiges
LeistungsparameterMindestens gleichwertige Werte wie beim Leitfabrikat
SystemkompatibilitätNachweis der Kompatibilität aller  Systemkomponenten untereinander |
Referenzen  Ggf. Nachweise über erfolgreiche Ausführungen vergleichbarer Projekte

Der Gleichwertigkeitsnachweis ist spätestens mit Angebotsabgabe in Schriftform dem Angebot beizulegen.

3. Bewertung der Gleichwertigkeit

Die Gleichwertigkeit eines Alternativprodukts wird anhand folgender Kriterien beurteilt:

- Vergleichbare oder bessere technische Leistungsmerkmale (z. B. Wärmedurchgangskoeffizient, Tragfähigkeit, Brandschutzklasse)
- Einhaltung der in den Ausschreibungsunterlagen genannten Normen und Vorschriften
- Systemvollständigkeit: Alle Komponenten eines Systems müssen aufeinander abgestimmt und vom selben oder einem nachweislich kompatiblen Hersteller sein
- Vorlage gültiger Zulassungen und Zertifizierungen zum Zeitpunkt der Angebotsabgabe

4. Angebotskennzeichnung

Bieter, die ein alternatives Fabrikat anbieten, haben dies in ihrem Angebot ausdrücklich und eindeutig zu kennzeichnen. Das angebotene Alternativprodukt ist mit Hersteller, Typenbezeichnung und Artikelnummer vollständig zu benennen.

Angebote, die ein alternatives Fabrikat benennen, ohne den geforderten Gleichwertigkeitsnachweis beizufügen, können vom Auftraggeber von der Wertung ausgeschlossen werden.

5. Ausführungsregelung

Im Falle der Beauftragung eines Alternativprodukts hat der Auftragnehmer:

- die Systemplanung auf das gewählte Alternativprodukt anzupassen
- alle erforderlichen Systemkomponenten des Alternativherstellers zu verwenden
- dem Auftraggeber und der planenden Stelle vor Ausführungsbeginn eine Ausführungsplanung mit Produktangaben zur Freigabe vorzulegen
- bei Abweichungen von den ursprünglichen Ausführungsdetails eine Anpassungsplanung vorzulegen

Die Kosten für etwaige Planungsanpassungen infolge eines Systemwechsels gehen zu Lasten des Auftragnehmers.

## 99 Dachsicherung
Datum: 11.06.2026

*Hinweis: Allgemeine Vorbemerkungen*
1.ALLGEMEINES

1.1  Abkürzungen in der Ausschreibung
        - AG  Auftraggeber
        - AN  Auftragnehmer
        - o.glw.  oder gleichwertig
        - v.g.  vorgenannt
        - EP  Einheitspreis
        - OK RB  Oberkante Rohboden
        - OK FFB  Oberkante Fertigfußboden
        - Mw  Mauerwerk
        - Stb  Stahlbeton

1.2Lage des Grundstücks
Das Grundstück befindet innerhalb der Gemeinde
83224 Grassau, Landkreis Traunstein, Flnr. 74,
Schulgebäude Birkenweg 10 - 14

1.3Umgebung

  Begrenzung:
  im Norden:  Öffentl. Straße Birkenweg mit Wohnbebauung,
  Kindergarten und Schule (Containeranlage)
  im Osten:  Sporthalle
  im Westen:  Bestandsschulgebäude
  und Süden:  Gemeindestraße, Brachflächen

Die Baumaßnahme wird bei laufendem Betrieb der benachbarten Sporthalle und  des Schulgebäudes ausgeführt. Der Birkenweg vor dem Sanierungsgebäude und dem Neubau wird zeitgleich zur Sanierung und Erweiterungsbaumaßnahme als Schulweg zur Schulcontaineranlage genutzt.
Der AN hat dafür zu sorgen, dass weder für Personen noch für den ruhenden und fließenden Verkehr angrenzender Straßen noch für benachbarte Gebäude eine Gefährdung durch die Bauarbeiten bestehen.
Für eine an die Baustelle angrenzende sichere Verkehrsführung ist zu sorgen.
Der Auftragnehmer hat sicherzustellen, dass der Baubereich nach den geltenden Vorschriften abgesperrt und gesichert ist, sowohl bei laufendem Baustellenbetrieb als auch während der arbeitsfreien Zeit.
Für den ausreichenden Emmissions- und Immissionschutz hat der AN zu sorgen.
Alle hierfür notwendigen Aufwendungen sind in die EP einzurechnen, sofern nicht gesonderte Positionen im LV beschrieben sind.
Lärmintensive Arbeiten sind mind. 14 Tage vor der Ausführung bei der Bauleitung anzumelden.
Vor Beginn der Arbeiten hat sich der AN über die örtlichen Gegebenheiten hinsichtlich Maschineneinsatz, Lagerflächen für Personalunterkünfte, Geräte, Material etc. zu informieren.

  Liefer- und Abtransport sind so zu terminieren, dass diese nicht mit Betrieb der bebachbarten Sporthalle und der Schule sowie dem Verkehr im Umfeld der Schulcontaineranlage und des Kindergartens kollidieren. Vorwiegend sind dabei die Uhrzeiten des allgemein üblichen Beginns und Endes des werktäglichen Schul-/Kindergartenbetriebs zu berücksichtigen. Wartende Baustellen-LKW sind im Umfeld des Kindergartens und der Schulcontaineranlage nicht zulässig.
An der Baustellenausfahrt ist bei An- und Abtransport stets ein Sicherheitsposten (Einweiser) zu platzieren, der die gefahrlose Ein- und Ausfahrt von LKW und sonstigen Fahrzeuge zur Baustelle regelt.

Die gesetzlichen Auflagen des Umweltschutzes sind einzuhalten.
Die Geräte- und Maschinenschutzverordnung in der aktuellen Fassung sowie die einschlägigen Vorschriften für die Lagerung wassergefährdender Flüssigkeiten sind zu beachten.
Die Richtlinien zum Schutz von Bäumen und Sträuchern
im Bereich von Baustellen (RSBB) sind zu beachten.
Im Hinblick auf Baulärm gelten die Anforderungen
-  des BIMSchG
-  der Allg. Verwaltungsvorschrift gg.
  Baulärm-Geräuschimmissionen
-  aller übrigen einschlägigen landesrechtlichen
  Vorschriften Bayerns

  Die Baustellenordnung des SiGeKo ist vom AN einzuhalten.

1.4Auflagen aus der Baugenehmigung
Die Auflagen aus der Baugenehmigung sind grundsätzlich zu
beachten, diese wurden jedoch bereits im LV berücksichtigt .

1.5Höhenentwicklung
Das vorhandene Baugelände liegt nahezu ebenflächig im Mittel mit
OK auf ca. 537,15 m üNN etwa auf OK Straßennieveau des
Birkenwegs.
Leichte Höhenunterschiede bis ca. 60 cm sind durch Anschüttungen
und Lichtgräben unmittelbar am Schulgebäudes vorhanden.

Gebäudebezugshöhe+/- 0,00  =  538,53 m.ü.NN

  OK FB Bestandsgebäude
  +/- 0,00  =  538,53 m.ü.NN

  OK FFB EG Bestandsgebäude
  BT4  = +0,04= 538,57

  OK FFB EG Neubau
  BT6  = -1,48= 537,05

1.6Erschließung
Das Baugrundstück wird von der Orthenburger Straße (B305) aus
über die Marktstraße entlang der Südseite und  vom Birkenweg entlang der Nordseite des bestehenden
Schulkomplexes erschlossen.

Park und Lagerflächen
Park- und Lagerflächen sind auf der Baustelleneinrichtungsfläche  vorhanden.

1.7Bauablauf, Bauwerk und Nutzung
Das Baumaßnahme ist planerisch in einzelne Bauteile gegliedert
und ausführungstechnisch in zeitlich getrennte Bauabschnitte
unterteilt.
Der Bestandsgebäudekomplex wirde in den Bauabschnitten 1 + 2
saniert.
Der 3. Bauabschnitt umfasst die Erstellung des nicht unterkellerten,
4 geschossigen Erweiteungsneubaues sowie eines Verbindungsgangs zwischen Erweiterungsbau und vorhandenem Sporthallenneubau.

Die Dächer der Bauteile 1 und 2 sind zusammenhängend, sowie die Dächer von Bauteil 4 und 6.

Erweiterungsbau:
Gründung: Stahlbeton-Fundamentbodenplatte

Konstruktion: Innen- und Außenwände, Decken und Innentreppen
  aus Stahlbeton, obere Geschossdecke mit obenseitiger Wärmedämmung

Dach:  Gleichschenkeliges Walmdach, als Kaltdach in
  zimmermannsmäßiger Holzkonstruktion mit Pfetten
  und Sparren, Dachneigung 16,3°, mit mittig angeordnetem Lichtdachaufbau

Eindeckung: Dachziegel auf Lattung und Konterlattung

1.8Baubewachung
Eine Baubewachung ist nicht vorgesehen!

1.9  Nebenleistungen
  Die Kosten für Baustrom und Bauwasser trägt der AG.

  Ergänzend zu den Nebenleistungen der VOB werden
  folgende Leistungen nicht gesondert vergütet, und sind in
  die Einheitspreise einzukalkulieren sofern nicht gesonderte
  Positionen dafür vorgesehen sind:
        - Behinderungen oder Mehraufwendungen durch gleichzeitig
  laufende Arbeiten.

1.10  Planausgabe
Die Planausgabe erfolgt grundsätzlich über die Ausgabeplattform
PLANFRED. Dem AN werden nach erfolgter Beauftragung
sämtlicher Pläne und Ausführungsunterlagen zugesendet.

Vom AN sind Ausführungspläne rechtzeitig vor Ausführungsbeginn
beim AG anzufordern.

### 1 Bauteil 1

*Hinweis: Allgemeine Vorbemerkungen*
Nachfolgend wird das Dachsicherungssystem (PSAgA-Anlage / Anschlagsystem) als funktionsfähiges Komplettsystem beschrieben. Es gilt die VOB Teil B und C sowie alle einschlägigen technischen Normen und Unfallverhütungsvorschriften in ihrer zum Zeitpunkt der Ausführung gültigen Fassung.
Der Leistungsumfang umfasst Lieferung, Montage, Verankerung, Anpassung an die Dachkonstruktion sowie die Prüfung und Übergabe des Systems inkl. Dokumentation. Die Abrechnung erfolgt über die nachfolgenden aufgeschlüsselten LV-Positionen.

LUX-top® FSA 2010-H Aluminium-Schienensystem - Bauteil 1
LUX-top® FSA 2010-H Aluminium-Schienensystem
Dachdurchdringungsfreies, dauerhaft auf der Dachfläche
verbleibendes horizontales Schienensystem aus Aluminium zur Befestigung der persönlichen Schutzausrüstung gegen Absturz.
Befestigung auf Anschlagpunkten für Betonuntergründe Werkstoffe:
-  Schienenprofil Anbauteileund Endstücke eloxiert E6/EV1 15µm
  Gleiter: Aluminium, eloxiert
-  Übrige Anbauteile und Gleiter: Edelstahl, rostfrei
-  Korrosionsbeständigkeitsklasse: CRC II nach DIN EN 1993-1-4
  Zertifizierungen und Normen:
-  DIN EN 795:2012 – Typ D
-  DIN CEN/TS 16415:2017
-  Allgemeine bauaufsichtliche Zulassung DIBt Z-14.9-808, gekennzeichnet mit Ü-Zeichen
-  DIN 4426:2017 (Einrichtungen zur Instandhaltung baulicher Anlagen)
-  DGUV I 201-056 (Planungsgrundlagen von Anschlageinrichtungen auf Dächern)
-  ASR A2.1 (Technische Regel für Arbeitsstätten – Schutz vor Absturz)
-  RAL-Gütezeichen für Flachdachsysteme und -services (RAL-GZ 717)

45 Stück Anfangs-, End- und Eckanschlagpunkte
LUX-top® EV 20/2s Ø26 mm (Höhe max. 800 mm)
Befestigung auf Stahlbetondecke mit vier Befestigungsmitteln (im Lieferumfang enthalten)
Befestigungsmaterial passend zur Unterkonstruktion – Lieferung inklusive.
Montage gemäß Herstellervorgaben auf der Tragkonstruktion.

Montagehinweise:
-  Nach Herstellerangaben fachgerecht auf der Tragkonstruktion montieren
-  In den Dachaufbau integrieren und mit zur Dachabdichtung passender Eindichtmanschette sowie Schrumpfschlauch abdichten

Fotodokumentation gemäß DGUV-I 201-056, inkl.:
-  Sichtbare Verankerung im Rohzustand
-  Numerische Zuordnung zur Lageskizze / Systemplanung
-  Übergabe in Papierform und/oder digital
-  Optional via www.quick-doku.eu (Hersteller-App)

Schienensystem Parameter:
-  Für maximal 4 Benutzer zugelassen (gerades System)
-  Für maximal 3 Benutzer zugelassen (System mit Kurven)
-  Ausrichtung der Schiene: parallel zur Dachfläche

Lieferumfang:
57 lfm FSA 2010-H Aluminium-Schienenprofil 1995
Abm. 31 × 31 mm, Oberfläche eloxiert E6/EV1 15µm
45 Stück Schienenhalter FSA 2010-H, Halter L -Form
28 Stück FSA 2010-H Stoßverbinder LA
8 Stück FSA 2010-H klappbarer Außenanschlag 1995
2 Stück FSA 2010-H Schienenläufer HSL 90
4 Stück FSA 2010-H Hinweisschild
Die Zwischenhalter der Aluminium-Führungsschiene sind frei
überfahrbar.

Montage:
System als Komplettsystem liefern und gemäß
Herstellervorgaben von ST QUADRAT Fall Protection S.A.
montieren.

LUX-top® SDH-Z II für Pfannen-/Ziegeleindeckung
- Bauteil 1 -
LUX-top® SDH-Z II
LUX-top® Sicherheitsdachhaken zur Befestigung in Holzbalken / Sparren für Steildächer mit Pfannen-/Ziegeleindeckung Sicherheitsdachhaken zum Einhängen von Dachdeckerleitern sowie Anschlageinrichtung / Anschlagpunkt aus rostfreiem
Edelstahl zur Befestigung der persönlichen Schutzausrüstung gegen Absturz.
Korrosionsbeständigkeitsklasse CRC II nach DIN EN 1993-1-4 Geprüft nach DIN EN 517:2006 - Typ B Erfüllt außerdem die Anforderungen der:
-  DIN 4426:2017 (Einrichtungen zur Instandhaltung baulicher Anlagen)
-  DGUV-I 201-056 ( Planungsgrundlagen von Anschlageinrichtungen auf Dächern)
-  ASR A2.1 (Technische Regel für Arbeitsstätten – Schutz vor Absturz)
Kraftabsorption durch gezielte Verformung im Absturzfall
Als Einzelanschlagpunkt für maximal 1 Benutzer zugelassen
LUX-top® SDH-Z II
einschließlich zugelassenem Befestigungszubehör
Befestigungsuntergrund:
Holzbalken/Sparren: Mindestabmessung: 60 x 140 mm, min. C24
Befestigungsmittel: 3 Stück Holzbauschrauben Ø8 mm

Als Komplettsystem inklusive Befestigungszubehör zur
Befestigung auf der Konterlatte mittig in den Sparren liefern und
nach Vorgabe des Herstellers ST QUADRAT Fall Protection
S.A. auf der tragenden Konstruktion befestigen.
Die (Dach)konstruktion ist bauseits für die Aufnahme der eingeleiteten Kräfte zu prüfen. Die technischen
Baubestimmungen sind einzuhalten.

**1.1 Anfangs-, End- und Eckanschlagpunkte**
LUX-top EV 20/2s Ø26 mm (Höhe max. 800 mm)

Technische Anforderungen wie in den obigen Vorbemerkungen beschrieben.

Liefern und fachgerechtes Montieren. Die Lieferung beinhaltet den Transport frei Baustelle, die betriebsfertige Montage einschließlich aller erforderlichen Befestigungsmaterialien, Dübel und Kleinteile gemäß den Vorgaben der Herstellerrichtlinie sowie Entsorgung der Verpackung.

Hersteller:  ‚ …………………….…………………….…………. ‚ vom Bieter einzutragen
Menge: 45,000 Stk

**1.2 FSA 2010-H Aluminium-Schienenprofil 1995**
Abm. 31 × 31 mm, Oberfläche eloxiert E6/EV1 15µm

Technische Anforderungen wie in den obigen Vorbemerkungen beschrieben.

Liefern und fachgerechtes Montieren. Die Lieferung beinhaltet
den Transport frei Baustelle, die betriebsfertige Montage
einschließlich aller erforderlichen Befestigungsmaterialien,
Dübel und Kleinteile gemäß den Vorgaben der
Herstellerrichtlinie sowie Entsorgung der Verpackung.

Hersteller:  ‚ …………………….…………………….…………. ‚ vom Bieter einzutragen
Menge: 57,000 lfm

**1.3 Schienenhalter FSA 2010-H, Halter L-Form**
Technische Anforderungen wie in den obigen Vorbemerkungen beschrieben.

Liefern und fachgerechtes Montieren. Die Lieferung beinhaltet den Transport frei Baustelle, die betriebsfertige Montage einschließlich aller erforderlichen Befestigungsmaterialien, Dübel und Kleinteile gemäß den Vorgaben der Herstellerrichtlinie sowie Entsorgung der Verpackung.

Hersteller:  ‚ …………………….…………………….…………. ‚ vom Bieter einzutragen
Menge: 45,000 Stk

**1.4 FSA 2010-H Stoßverbinder LA**
Technische Anforderungen wie in den obigen Vorbemerkungen beschrieben.

Liefern und fachgerechtes Montieren. Die Lieferung beinhaltet den Transport frei Baustelle, die betriebsfertige Montage einschließlich aller erforderlichen Befestigungsmaterialien, Dübel und Kleinteile gemäß den Vorgaben der Herstellerrichtlinie sowie Entsorgung der Verpackung.

Hersteller:  ‚ …………………….…………………….…………. ‚ vom Bieter einzutragen
Menge: 28,000 Stk

**1.5 FSA 2010-H klappbarer Aussenanschlag 1995**
Technische Anforderungen wie in den obigen Vorbemerkungen beschrieben.

Liefern und fachgerechtes Montieren. Die Lieferung beinhaltet den Transport frei Baustelle, die betriebsfertige Montage einschließlich aller erforderlichen Befestigungsmaterialien, Dübel und Kleinteile gemäß den Vorgaben der Herstellerrichtlinie sowie Entsorgung der Verpackung.

Hersteller:  ‚ …………………….…………………….…………. ‚ vom Bieter einzutragen
Menge: 8,000 Stk

**1.6 FSA 2010-H Schienenläufer HSL 90**
Technische Anforderungen wie in den obigen Vorbemerkungen beschrieben.

Liefern und fachgerechtes Montieren. Die Lieferung beinhaltet den Transport frei Baustelle, die betriebsfertige Montage einschließlich aller erforderlichen Befestigungsmaterialien, Dübel und Kleinteile gemäß den Vorgaben der Herstellerrichtlinie sowie Entsorgung der Verpackung.

Hersteller:  ‚ …………………….…………………….…………. ‚ vom Bieter einzutragen
Menge: 2,000 Stk

**1.7 FSA 2010-H Hinweisschild**
Technische Anforderungen wie in den obigen Vorbemerkungen beschrieben.

Liefern und fachgerechtes Montieren. Die Lieferung beinhaltet den Transport frei Baustelle, die betriebsfertige Montage einschließlich aller erforderlichen Befestigungsmaterialien, Dübel und Kleinteile gemäß den Vorgaben der Herstellerrichtlinie sowie Entsorgung der Verpackung.

Hersteller:  ‚ …………………….…………………….…………. ‚ vom Bieter einzutragen
Menge: 4,000 Stk

**1.8 LUX-tpo SDH-Z II**
Technische Anforderungen wie in den obigen Vorbemerkungen beschrieben.

Liefern und fachgerechtes Montieren. Die Lieferung beinhaltet den Transport frei Baustelle, die betriebsfertige Montage einschließlich aller erforderlichen Befestigungsmaterialien, Dübel und Kleinteile gemäß den Vorgaben der Herstellerrichtlinie sowie Entsorgung der Verpackung.

Hersteller:  ‚ …………………….…………………….…………. ‚ vom Bieter einzutragen
Menge: 20,000 Stk

**1.9 Metalldachplatte Stahl, farbig beschichtet, rot**
Metalldachplatte Stahl, farbig beschichtet, rot

Liefern und Verlegen von Metalldachplatten, als profilierte Stehfalzplatte / Trapezprofilplatte, inkl. aller Befestigungs- und Anschlussmaterialien, vollständig einbaufertig unter die zuvor beschriebenen Dachhaken passend zur Deckung Winerberger Koramic Universo 10.

Ausführung:
-  Material:  Stahl, feuerverzinkt
-  Beschichtung: Rot, RAL 3009 (Oxidrot) oder RAL 3011

Einbau:
-  Verlegung auf Unterkonstruktion / Lattung nach Statik und  Herstellervorgabe (Auflagerabstände, Verschraubungsraster)- Befestigung mit witterungsbeständigen Spezialbefestigern  (Edelstahlschrauben mit  EPDM-Dichtscheibe)
-  Verlegung mit Querüberdeckung gemäß Herstellerplan
-  Alle Anschlüsse, Firste, Traufen, Ortgänge und Durchdringungen mit passendem Systemzubehör des Herstellers ausführen
-  Dichtbänder an Firsten und Traufen (Schaumstoff-Profilband,  offen- oder geschlossenzellig je nach Position)
-  Anschlussbleche, Winkelprofile und Abschlussprofile in  gleicher Farbe und Material
-  Reinigungs- und Schutzfolie nach Montageabschluss entfernen

Abrechnung: Abrechnung nach tatsächlich verbauter Stückzahl

Hersteller:  ‚ …………………….…………………….…………. ‚ vom Bieter einzutragen
Menge: 20,000 Stk

### 2 Bauteil 2

*Hinweis: Allgemeine Vorbemerkungen*
Nachfolgend wird das Dachsicherungssystem (PSAgA-Anlage / Anschlagsystem) als funktionsfähiges Komplettsystem beschrieben. Es gilt die VOB Teil B und C sowie alle einschlägigen technischen Normen und Unfallverhütungsvorschriften in ihrer zum Zeitpunkt der Ausführung gültigen Fassung.
Der Leistungsumfang umfasst Lieferung, Montage, Verankerung, Anpassung an die Dachkonstruktion sowie die Prüfung und Übergabe des Systems inkl. Dokumentation. Die Abrechnung erfolgt über die nachfolgenden aufgeschlüsselten LV-Positionen.

LUX-top® FSA 2010-H Aluminium-Schienensystem - Bauteil 2
LUX-top® FSA 2010-H Aluminium-Schienensystem
Dachdurchdringungsfreies, dauerhaft auf der Dachfläche
verbleibendes horizontales Schienensystem aus Aluminium zur Befestigung der persönlichen Schutzausrüstung gegen Absturz.
Befestigung auf Anschlagpunkten für Betonuntergründe
Werkstoffe:
-  Schienenprofil Anbauteileund Endstücke eloxiert E6/EV1 15µm
  Gleiter: Aluminium, eloxiert
-  Übrige Anbauteile und Gleiter: Edelstahl, rostfrei
-  Korrosionsbeständigkeitsklasse: CRC II nach DIN EN 1993-1-4
  Zertifizierungen und Normen:
-  DIN EN 795:2012 – Typ D
-  DIN CEN/TS 16415:2017
-  Allgemeine bauaufsichtliche Zulassung DIBt Z-14.9-808, gekennzeichnet mit Ü-Zeichen
-  DIN 4426:2017 (Einrichtungen zur Instandhaltung baulicher Anlagen)
-  DGUV I 201-056 (Planungsgrundlagen von Anschlageinrichtungen auf Dächern)
-  ASR A2.1 (Technische Regel für Arbeitsstätten – Schutz vor Absturz)
-  RAL-Gütezeichen für Flachdachsysteme und -services (RAL-GZ 717)

54 Stück Anfangs-, End- und Eckanschlagpunkte
LUX-top® EV 20/2s Ø26 mm (Höhe max. 800 mm)
Befestigung auf Stahlbetondecke mit vier Befestigungsmitteln (im Lieferumfang enthalten)
Befestigungsmaterial passend zur Unterkonstruktion – Lieferung inklusive.
Montage gemäß Herstellervorgaben auf der Tragkonstruktion.

Montagehinweise:
-  Nach Herstellerangaben fachgerecht auf der Tragkonstruktion montieren
-  In den Dachaufbau integrieren und mit zur Dachabdichtung passender Eindichtmanschette sowie Schrumpfschlauch abdichten

Fotodokumentation gemäß DGUV-I 201-056, inkl.:
-  Sichtbare Verankerung im Rohzustand
-  Numerische Zuordnung zur Lageskizze / Systemplanung
-  Übergabe in Papierform und/oder digital
-  Optional via www.quick-doku.eu (Hersteller-App)

Schienensystem Parameter:
-  Für maximal 4 Benutzer zugelassen (gerades System)
-  Für maximal 3 Benutzer zugelassen (System mit Kurven)
-  Ausrichtung der Schiene: parallel zur Dachfläche

Lieferumfang:
50 lfm FSA 2010-H Aluminium-Schienenprofil 1995
Abm. 31 × 31 mm, Oberfläche eloxiert E6/EV1 15µm
54 Stück Schienenhalter FSA 2010-H, Halter L -Form
24 Stück FSA 2010-H Stoßverbinder LA
4 Stück FSA 2010-H klappbarer Außenanschlag 1995
2 Stück FSA 2010-H Schienenläufer HSL 90
2 Stück FSA 2010-H Hinweisschild
Die Zwischenhalter der Aluminium-Führungsschiene sind frei
überfahrbar.

Montage:
System als Komplettsystem liefern und gemäß
Herstellervorgaben von ST QUADRAT Fall Protection S.A.
montieren.

LUX-top® SDH-Z II für Pfannen-/Ziegeleindeckung
- Bauteil 2 -
LUX-top® SDH-Z II
LUX-top® Sicherheitsdachhaken zur Befestigung in Holzbalken / Sparren für Steildächer mit Pfannen-/Ziegeleindeckung Sicherheitsdachhaken zum Einhängen von Dachdeckerleitern sowie Anschlageinrichtung / Anschlagpunkt aus rostfreiem
Edelstahl zur Befestigung der persönlichen Schutzausrüstung gegen Absturz.
Korrosionsbeständigkeitsklasse CRC II nach DIN EN 1993-1-4 Geprüft nach DIN EN 517:2006 - Typ B Erfüllt außerdem die Anforderungen der:
-  DIN 4426:2017 (Einrichtungen zur Instandhaltung baulicher Anlagen)
-  DGUV-I 201-056 ( Planungsgrundlagen von Anschlageinrichtungen auf Dächern)
-  ASR A2.1 (Technische Regel für Arbeitsstätten – Schutz vor Absturz)
Kraftabsorption durch gezielte Verformung im Absturzfall
Als Einzelanschlagpunkt für maximal 1 Benutzer zugelassen
LUX-top® SDH-Z II
einschließlich zugelassenem Befestigungszubehör
Befestigungsuntergrund:
Holzbalken/Sparren: Mindestabmessung: 60 x 140 mm, min. C24
Befestigungsmittel: 3 Stück Holzbauschrauben Ø8 mm

Als Komplettsystem inklusive Befestigungszubehör zur
Befestigung auf der Konterlatte mittig in den Sparren liefern und
nach Vorgabe des Herstellers ST QUADRAT Fall Protection
S.A. auf der tragenden Konstruktion befestigen.
Die (Dach)konstruktion ist bauseits für die Aufnahme der eingeleiteten Kräfte zu prüfen. Die technischen
Baubestimmungen sind einzuhalten.

**2.1 Anfangs-, End- und Eckanschlagpunkte**
LUX-top EV 20/2s Ø26 mm (Höhe max. 800 mm)

Technische Anforderungen wie in den obigen Vorbemerkungen beschrieben.

Liefern und fachgerechtes Montieren. Die Lieferung beinhaltet den Transport frei Baustelle, die betriebsfertige Montage einschließlich aller erforderlichen Befestigungsmaterialien, Dübel und Kleinteile gemäß den Vorgaben der Herstellerrichtlinie sowie Entsorgung der Verpackung.

Hersteller:  ‚ …………………….…………………….…………. ‚ vom Bieter einzutragen
Menge: 54,000 Stk

**2.2 FSA 2010-H Aluminium-Schienenprofil 1995**
Abm. 31 × 31 mm, Oberfläche eloxiert E6/EV1 15µm

Technische Anforderungen wie in den obigen Vorbemerkungen beschrieben.

Liefern und fachgerechtes Montieren. Die Lieferung beinhaltet
den Transport frei Baustelle, die betriebsfertige Montage
einschließlich aller erforderlichen Befestigungsmaterialien,
Dübel und Kleinteile gemäß den Vorgaben der
Herstellerrichtlinie sowie Entsorgung der Verpackung.

Hersteller:  ‚ …………………….…………………….…………. ‚ vom Bieter einzutragen
Menge: 50,000 lfm

**2.3 Schienenhalter FSA 2010-H, Halter L-Form**
Technische Anforderungen wie in den obigen Vorbemerkungen beschrieben.

Liefern und fachgerechtes Montieren. Die Lieferung beinhaltet den Transport frei Baustelle, die betriebsfertige Montage einschließlich aller erforderlichen Befestigungsmaterialien, Dübel und Kleinteile gemäß den Vorgaben der Herstellerrichtlinie sowie Entsorgung der Verpackung.

Hersteller:  ‚ …………………….…………………….…………. ‚ vom Bieter einzutragen
Menge: 54,000 Stk

**2.4 FSA 2010-H Stoßverbinder LA**
Technische Anforderungen wie in den obigen Vorbemerkungen beschrieben.

Liefern und fachgerechtes Montieren. Die Lieferung beinhaltet den Transport frei Baustelle, die betriebsfertige Montage einschließlich aller erforderlichen Befestigungsmaterialien, Dübel und Kleinteile gemäß den Vorgaben der Herstellerrichtlinie sowie Entsorgung der Verpackung.

Hersteller:  ‚ …………………….…………………….…………. ‚ vom Bieter einzutragen
Menge: 24,000 Stk

**2.5 FSA 2010-H klappbarer Aussenanschlag 1995**
Technische Anforderungen wie in den obigen Vorbemerkungen beschrieben.

Liefern und fachgerechtes Montieren. Die Lieferung beinhaltet den Transport frei Baustelle, die betriebsfertige Montage einschließlich aller erforderlichen Befestigungsmaterialien, Dübel und Kleinteile gemäß den Vorgaben der Herstellerrichtlinie sowie Entsorgung der Verpackung.

Hersteller:  ‚ …………………….…………………….…………. ‚ vom Bieter einzutragen
Menge: 4,000 Stk

**2.6 FSA 2010-H Schienenläufer HSL 90**
Technische Anforderungen wie in den obigen Vorbemerkungen beschrieben.

Liefern und fachgerechtes Montieren. Die Lieferung beinhaltet den Transport frei Baustelle, die betriebsfertige Montage einschließlich aller erforderlichen Befestigungsmaterialien, Dübel und Kleinteile gemäß den Vorgaben der Herstellerrichtlinie sowie Entsorgung der Verpackung.

Hersteller:  ‚ …………………….…………………….…………. ‚ vom Bieter einzutragen
Menge: 2,000 Stk

**2.7 FSA 2010-H Hinweisschild**
Technische Anforderungen wie in den obigen Vorbemerkungen beschrieben.

Liefern und fachgerechtes Montieren. Die Lieferung beinhaltet den Transport frei Baustelle, die betriebsfertige Montage einschließlich aller erforderlichen Befestigungsmaterialien, Dübel und Kleinteile gemäß den Vorgaben der Herstellerrichtlinie sowie Entsorgung der Verpackung.

Hersteller:  ‚ …………………….…………………….…………. ‚ vom Bieter einzutragen
Menge: 2,000 Stk

**2.8 LUX-tpo SDH-Z II**
Technische Anforderungen wie in den obigen Vorbemerkungen beschrieben.

Liefern und fachgerechtes Montieren. Die Lieferung beinhaltet den Transport frei Baustelle, die betriebsfertige Montage einschließlich aller erforderlichen Befestigungsmaterialien, Dübel und Kleinteile gemäß den Vorgaben der Herstellerrichtlinie sowie Entsorgung der Verpackung.

Hersteller:  ‚ …………………….…………………….…………. ‚ vom Bieter einzutragen
Menge: 20,000 Stk

**2.9 Laufrost 200 x 25 cm inkl. Grundplatten**
passend in Form und Farbe nach DIN 18160-5 aus Alu, pulverbeschichtet, geprüft nach DIN EN 516 liefern und fachgerecht einbauen.
Befestigung erolgt mit V2A-Schrauben.

Hersteller:  ‚ …………………….…………………….…………. ‚ vom Bieter einzutragen
Menge: 1,000 St

**2.10 Dachleiter 6,20 m inkl Verbindungslaschen, Sicherheitsdachhaken und Befestigungsbügel**
Liefern und Montieren einer feststehenden Dachleiter (Steigleiter) farblich passend zur Dachfläche (rot engobiert), bestehend aus:
Grundleiter / Leiterkörper
-  Nutzlänge: 6,20 m
-  Ausführung als Steigschutzleiter nach DIN EN ISO 14122-4

Verbindungslaschen
-  Anzahl: entsprechend Herstellervorgabe, mind. je 2 Stück je Stoßstelle
-  Werkstoff: baugleich zum Leiterwerkstoff (Alu oder verzinkter Stahl)
-  Schraubverbindung mit Edelstahlschrauben A2, gegen Lösen gesichert (Sicherungsmutter oder Federring)
-  Ausführung formschlüssig, kein axialer Versatz zulässig
Sicherheitsdachhaken (Dachübergangs-/Einhängesystem)
-  Anzahl: 2 Stück (1× oben, 1× Übergang)
-  Ausführung als Dachhaken nach Herstellernorm, passend für Dachneigung ≥ 15°bis 60°
-  Werkstoff: feuerverzinkter Stahl, mind. 55 µm, alternativ Edelstahl 1.4301
-  Sichere Auflage auf mind. 2 Dachlatten / Sparren, Lastableitung direkt in die Tragkonstruktion

Hersteller:  ‚ …………………….…………………….…………. ‚ vom Bieter einzutragen
Menge: 1,000 Stk

**2.11 Metalldachplatte Stahl, farbig beschichtet, rot**
Metalldachplatte Stahl, farbig beschichtet, rot

Liefern und Verlegen von Metalldachplatten, als profilierte Stehfalzplatte / Trapezprofilplatte, inkl. aller Befestigungs- und Anschlussmaterialien, vollständig einbaufertig unter die zuvor beschriebenen Dachhaken passend zur Deckung Winerberger Koramic Universo 10.

Ausführung:
-  Material:  Stahl, feuerverzinkt
-  Beschichtung: Rot, RAL 3009 (Oxidrot) oder RAL 3011

Einbau:
-  Verlegung auf Unterkonstruktion / Lattung nach Statik und  Herstellervorgabe (Auflagerabstände, Verschraubungsraster)- Befestigung mit witterungsbeständigen Spezialbefestigern  (Edelstahlschrauben mit  EPDM-Dichtscheibe)
-  Verlegung mit Querüberdeckung gemäß Herstellerplan
-  Alle Anschlüsse, Firste, Traufen, Ortgänge und Durchdringungen mit passendem Systemzubehör des Herstellers ausführen
-  Dichtbänder an Firsten und Traufen (Schaumstoff-Profilband,  offen- oder geschlossenzellig je nach Position)
-  Anschlussbleche, Winkelprofile und Abschlussprofile in  gleicher Farbe und Material
-  Reinigungs- und Schutzfolie nach Montageabschluss entfernen

Abrechnung: Abrechnung nach tatsächlich verbauter Stückzahl

Hersteller:  ‚ …………………….…………………….…………. ‚ vom Bieter einzutragen
Menge: 22,000 Stk

### 3 Bauteil 4

*Hinweis: Allgemeine Vorbemerkungen*
Nachfolgend wird das Dachsicherungssystem (PSAgA-Anlage / Anschlagsystem) als funktionsfähiges Komplettsystem beschrieben. Es gilt die VOB Teil B und C sowie alle einschlägigen technischen Normen und Unfallverhütungsvorschriften in ihrer zum Zeitpunkt der Ausführung gültigen Fassung.
Der Leistungsumfang umfasst Lieferung, Montage, Verankerung, Anpassung an die Dachkonstruktion sowie die Prüfung und Übergabe des Systems inkl. Dokumentation. Die Abrechnung erfolgt über die nachfolgenden aufgeschlüsselten LV-Positionen.

LUX-top® FSA 2010-H Aluminium-Schienensystem - Bauteil 4
LUX-top® FSA 2010-H Aluminium-Schienensystem
Dachdurchdringungsfreies, dauerhaft auf der Dachfläche
verbleibendes horizontales Schienensystem aus Aluminium zur Befestigung der persönlichen Schutzausrüstung gegen Absturz.
Befestigung auf Anschlagpunkten für Betonuntergründe
Werkstoffe:
-  Schienenprofil Anbauteileund Endstücke eloxiert E6/EV1 15µm
  Gleiter: Aluminium, eloxiert
-  Übrige Anbauteile und Gleiter: Edelstahl, rostfrei
-  Korrosionsbeständigkeitsklasse: CRC II nach DIN EN 1993-1-4
  Zertifizierungen und Normen:
-  DIN EN 795:2012 – Typ D
-  DIN CEN/TS 16415:2017
-  Allgemeine bauaufsichtliche Zulassung DIBt Z-14.9-808, gekennzeichnet mit Ü-Zeichen
-  DIN 4426:2017 (Einrichtungen zur Instandhaltung baulicher Anlagen)
-  DGUV I 201-056 (Planungsgrundlagen von Anschlageinrichtungen auf Dächern)
-  ASR A2.1 (Technische Regel für Arbeitsstätten – Schutz vor Absturz)
-  RAL-Gütezeichen für Flachdachsysteme und -services (RAL-GZ 717)

46 Stück Anfangs-, End- und Eckanschlagpunkte
LUX-top® EV 20/2s Ø26 mm (Höhe max. 800 mm)
Befestigung auf Stahlbetondecke mit vier Befestigungsmitteln (im Lieferumfang enthalten)
Befestigungsmaterial passend zur Unterkonstruktion – Lieferung inklusive.
Montage gemäß Herstellervorgaben auf der Tragkonstruktion.

Montagehinweise:
-  Nach Herstellerangaben fachgerecht auf der Tragkonstruktion montieren
-  In den Dachaufbau integrieren und mit zur Dachabdichtung passender Eindichtmanschette sowie Schrumpfschlauch abdichten

Fotodokumentation gemäß DGUV-I 201-056, inkl.:
-  Sichtbare Verankerung im Rohzustand
-  Numerische Zuordnung zur Lageskizze / Systemplanung
-  Übergabe in Papierform und/oder digital
-  Optional via www.quick-doku.eu (Hersteller-App)

Schienensystem Parameter:
-  Für maximal 4 Benutzer zugelassen (gerades System)
-  Für maximal 3 Benutzer zugelassen (System mit Kurven)
-  Ausrichtung der Schiene: parallel zur Dachfläche

Lieferumfang:
56 lfm FSA 2010-H Aluminium-Schienenprofil 1995
Abm. 31 × 31 mm, Oberfläche eloxiert E6/EV1 15µm
46 Stück Schienenhalter FSA 2010-H, Halter L -Form
26 Stück FSA 2010-H Stoßverbinder LA
4 Stück FSA 2010-H klappbarer Außenanschlag 1995
2 Stück FSA 2010-H Schienenläufer HSL 90
2 Stück FSA 2010-H Hinweisschild
Die Zwischenhalter der Aluminium-Führungsschiene sind frei
überfahrbar.

Montage:
System als Komplettsystem liefern und gemäß
Herstellervorgaben von ST QUADRAT Fall Protection S.A.
montieren.

LUX-top® SDH-Z II für Pfannen-/Ziegeleindeckung
- Bauteil 2 -
LUX-top® SDH-Z II
LUX-top® Sicherheitsdachhaken zur Befestigung in Holzbalken / Sparren für Steildächer mit Pfannen-/Ziegeleindeckung Sicherheitsdachhaken zum Einhängen von Dachdeckerleitern sowie Anschlageinrichtung / Anschlagpunkt aus rostfreiem
Edelstahl zur Befestigung der persönlichen Schutzausrüstung gegen Absturz.
Korrosionsbeständigkeitsklasse CRC II nach DIN EN 1993-1-4 Geprüft nach DIN EN 517:2006 - Typ B Erfüllt außerdem die Anforderungen der:
-  DIN 4426:2017 (Einrichtungen zur Instandhaltung baulicher Anlagen)
-  DGUV-I 201-056 ( Planungsgrundlagen von Anschlageinrichtungen auf Dächern)
-  ASR A2.1 (Technische Regel für Arbeitsstätten – Schutz vor Absturz)
Kraftabsorption durch gezielte Verformung im Absturzfall
Als Einzelanschlagpunkt für maximal 1 Benutzer zugelassen
LUX-top® SDH-Z II
einschließlich zugelassenem Befestigungszubehör
Befestigungsuntergrund:
Holzbalken/Sparren: Mindestabmessung: 60 x 140 mm, min. C24
Befestigungsmittel: 3 Stück Holzbauschrauben Ø8 mm

Als Komplettsystem inklusive Befestigungszubehör zur
Befestigung auf der Konterlatte mittig in den Sparren liefern und
nach Vorgabe des Herstellers ST QUADRAT Fall Protection
S.A. auf der tragenden Konstruktion befestigen.
Die (Dach)konstruktion ist bauseits für die Aufnahme der eingeleiteten Kräfte zu prüfen. Die technischen
Baubestimmungen sind einzuhalten.

**3.1 Anfangs-, End- und Eckanschlagpunkte**
LUX-top EV 20/2s Ø26 mm (Höhe max. 800 mm)

Technische Anforderungen wie in den obigen Vorbemerkungen beschrieben.

Liefern und fachgerechtes Montieren. Die Lieferung beinhaltet den Transport frei Baustelle, die betriebsfertige Montage einschließlich aller erforderlichen Befestigungsmaterialien, Dübel und Kleinteile gemäß den Vorgaben der Herstellerrichtlinie sowie Entsorgung der Verpackung.

Hersteller:  ‚ …………………….…………………….…………. ‚ vom Bieter einzutragen
Menge: 46,000 Stk

**3.2 FSA 2010-H Aluminium-Schienenprofil 1995**
Abm. 31 × 31 mm, Oberfläche eloxiert E6/EV1 15µm

Technische Anforderungen wie in den obigen Vorbemerkungen beschrieben.

Liefern und fachgerechtes Montieren. Die Lieferung beinhaltet
den Transport frei Baustelle, die betriebsfertige Montage
einschließlich aller erforderlichen Befestigungsmaterialien,
Dübel und Kleinteile gemäß den Vorgaben der
Herstellerrichtlinie sowie Entsorgung der Verpackung.

Hersteller:  ‚ …………………….…………………….…………. ‚ vom Bieter einzutragen
Menge: 56,000 lfm

**3.3 Schienenhalter FSA 2010-H, Halter L-Form**
Technische Anforderungen wie in den obigen Vorbemerkungen beschrieben.

Liefern und fachgerechtes Montieren. Die Lieferung beinhaltet den Transport frei Baustelle, die betriebsfertige Montage einschließlich aller erforderlichen Befestigungsmaterialien, Dübel und Kleinteile gemäß den Vorgaben der Herstellerrichtlinie sowie Entsorgung der Verpackung.

Hersteller:  ‚ …………………….…………………….…………. ‚ vom Bieter einzutragen
Menge: 46,000 Stk

**3.4 FSA 2010-H Stoßverbinder LA**
Technische Anforderungen wie in den obigen Vorbemerkungen beschrieben.

Liefern und fachgerechtes Montieren. Die Lieferung beinhaltet den Transport frei Baustelle, die betriebsfertige Montage einschließlich aller erforderlichen Befestigungsmaterialien, Dübel und Kleinteile gemäß den Vorgaben der Herstellerrichtlinie sowie Entsorgung der Verpackung.

Hersteller:  ‚ …………………….…………………….…………. ‚ vom Bieter einzutragen
Menge: 26,000 Stk

**3.5 FSA 2010-H klappbarer Aussenanschlag 1995**
Technische Anforderungen wie in den obigen Vorbemerkungen beschrieben.

Liefern und fachgerechtes Montieren. Die Lieferung beinhaltet den Transport frei Baustelle, die betriebsfertige Montage einschließlich aller erforderlichen Befestigungsmaterialien, Dübel und Kleinteile gemäß den Vorgaben der Herstellerrichtlinie sowie Entsorgung der Verpackung.

Hersteller:  ‚ …………………….…………………….…………. ‚ vom Bieter einzutragen
Menge: 4,000 Stk

**3.6 FSA 2010-H Schienenläufer HSL 90**
Technische Anforderungen wie in den obigen Vorbemerkungen beschrieben.

Liefern und fachgerechtes Montieren. Die Lieferung beinhaltet den Transport frei Baustelle, die betriebsfertige Montage einschließlich aller erforderlichen Befestigungsmaterialien, Dübel und Kleinteile gemäß den Vorgaben der Herstellerrichtlinie sowie Entsorgung der Verpackung.

Hersteller:  ‚ …………………….…………………….…………. ‚ vom Bieter einzutragen
Menge: 2,000 Stk

**3.7 FSA 2010-H Hinweisschild**
Technische Anforderungen wie in den obigen Vorbemerkungen beschrieben.

Liefern und fachgerechtes Montieren. Die Lieferung beinhaltet den Transport frei Baustelle, die betriebsfertige Montage einschließlich aller erforderlichen Befestigungsmaterialien, Dübel und Kleinteile gemäß den Vorgaben der Herstellerrichtlinie sowie Entsorgung der Verpackung.

Hersteller:  ‚ …………………….…………………….…………. ‚ vom Bieter einzutragen
Menge: 2,000 Stk

**3.8 LUX-tpo SDH-Z II**
Technische Anforderungen wie in den obigen Vorbemerkungen beschrieben.

Liefern und fachgerechtes Montieren. Die Lieferung beinhaltet den Transport frei Baustelle, die betriebsfertige Montage einschließlich aller erforderlichen Befestigungsmaterialien, Dübel und Kleinteile gemäß den Vorgaben der Herstellerrichtlinie sowie Entsorgung der Verpackung.

Hersteller:  ‚ …………………….…………………….…………. ‚ vom Bieter einzutragen
Menge: 21,000 Stk

**3.9 Metalldachplatte Stahl, farbig beschichtet, rot**
Metalldachplatte Stahl, farbig beschichtet, rot

Liefern und Verlegen von Metalldachplatten, als profilierte Stehfalzplatte / Trapezprofilplatte, inkl. aller Befestigungs- und Anschlussmaterialien, vollständig einbaufertig unter die zuvor beschriebenen Dachhaken passend zur Deckung Winerberger Koramic Universo 10.

Ausführung:
-  Material:  Stahl, feuerverzinkt
-  Beschichtung: Rot, RAL 3009 (Oxidrot) oder RAL 3011

Einbau:
-  Verlegung auf Unterkonstruktion / Lattung nach Statik und  Herstellervorgabe (Auflagerabstände, Verschraubungsraster)- Befestigung mit witterungsbeständigen Spezialbefestigern  (Edelstahlschrauben mit  EPDM-Dichtscheibe)
-  Verlegung mit Querüberdeckung gemäß Herstellerplan
-  Alle Anschlüsse, Firste, Traufen, Ortgänge und Durchdringungen mit passendem Systemzubehör des Herstellers ausführen
-  Dichtbänder an Firsten und Traufen (Schaumstoff-Profilband,  offen- oder geschlossenzellig je nach Position)
-  Anschlussbleche, Winkelprofile und Abschlussprofile in  gleicher Farbe und Material
-  Reinigungs- und Schutzfolie nach Montageabschluss entfernen

Abrechnung: Abrechnung nach tatsächlich verbauter Stückzahl

Hersteller:  ‚ …………………….…………………….…………. ‚ vom Bieter einzutragen
Menge: 21,000 Stk

### 4 Bauteil 6

*Hinweis: Allgemeine Vorbemerkungen*
Nachfolgend wird das Dachsicherungssystem (PSAgA-Anlage / Anschlagsystem) als funktionsfähiges Komplettsystem beschrieben. Es gilt die VOB Teil B und C sowie alle einschlägigen technischen Normen und Unfallverhütungsvorschriften in ihrer zum Zeitpunkt der Ausführung gültigen Fassung.
Der Leistungsumfang umfasst Lieferung, Montage, Verankerung, Anpassung an die Dachkonstruktion sowie die Prüfung und Übergabe des Systems inkl. Dokumentation. Die Abrechnung erfolgt über die nachfolgenden aufgeschlüsselten LV-Positionen.

LUX-top® FSA 2010-H Aluminium-Schienensystem
LUX-top® FSA 2010-H Aluminium-Schienensystem - überfahrbar -
mit Anschlagpunkten zur Befestigung in Betonbauteilen / Stahlbetondecken
LUX-top® FSA 2010-H Aluminium-Schienensystem überfahrbar, mit Anschlagpunkten zur Befestigung in Betonbauteilen / Stahlbetondecke
Anordnung: Parallel zur Dachfläche Dauerhaft auf der Dachfläche verbleibendes horizontales Schienensystem mit fester Führung
gegen Absturz. Korrosionsbeständigkeitsklasse CRC II nach
DIN EN 1993-1-4 Geprüft und zertifiziert nach DIN EN 795:2012 - Typ C und DIN CEN/TS 16415:2017
Mit allgemeiner bauaufsichtlicher Zulassung des DIBt Z-14.9-808, gekennzeichnet mit Ü-Zeichen erfüllt außerdem die Anforderungen der:
-  DIN 4426:2017 (Einrichtungen zur Instandhaltung baulicher Anlagen)
-  DGUV I 201-056 ( Planungsgrundlagen von Anschlageinrichtungen auf Dächern)
-  ASR A2.1 (Technische Regel für Arbeitsstätten - Schutz vor Absturz)

Ausführungsvariante mit frei überfahrbaren Zwischenhaltern und Kurvenelementen Für maximal 3 Benutzer zugelassen

Bestehend aus:

16 Stück LUX-top® ASP EV 20/2 Konterplatte - Ø 26mm
16 Stück Konterplatte 150 x 150 x 6 mm mit Rundlöchern
28 LfM FSA 2010-H Aluminium-Schienenprofil 2950
(31 × 31 mm, Oberfläche: eloxiert E6/EV1 15mµ)
1 Stück LUX-top® FSA 2010-H Systemzustieg mittig
1995 (vormontiert)
16 Stück LUX-top® FSA 2010-H Halter ASP L 80 LL
32 Stück U-Scheibe Form A 17,0 mm, DIN 9021, A2
12 Stück FSA 2010-H Stoßverbinder LA
4 Stück FSA 2010-H Schienenbogen OMEGA oben/unten
1 Stück FSA 2010-H Schienenläufer HSL Überkopf
1 Stück FSA 2010-H Hinweisschild

Die Zwischenhalter und Kurvenelemente der Aluminium-Führungsschiene sind frei überfahrbar. Die unter Berücksichtigung der Absorptionmaximal auftretende Bemessungseinwirkung am Endpunkt im Schienensystem beträgt:
-  bei max. 3 Benutzern: max. 8,2 kN.

Als Komplettsystem liefern und nach
Vorgabe des Herstellers ST QUADRAT Fall
Protection S.A. montieren.

Die (Dach)konstruktion ist bauseits für die Aufnahme der eingeleiteten Kräfte zu prüfen. Die technischen Baubestimmungen sind einzuhalten.
Es ist eine Montagedokumentation nach den Anforderungen der DGUV I 201-056 zu erstellen. Diese umfasst die numerisch fortlaufende
Foto-Dokumentation der Anschlagpunkte und deren (im Einbauzustand nicht mehr sichtbaren) Befestigung am Untergrund, in Anlehnung an eine entsprechende Systemplanung bzw. Lageskizze.
Eine fachgerechte Montage muss auf dem entsprechenden Fotomaterial erkennbar sein.
Nach Fertigstellung sind die jeweiligen Unterlagen in einfacher Ausführung in
Papierformat und/oder digitaler Form zu übergeben.
Die Dokumentation kann mit Hilfe der vom Hersteller kostenfrei zur Verfügung gestellten App erfolgen. www.quick-doku.eu

LUX-top® SDH-Z II für Pfannen-/Ziegeleindeckung
LUX-top® SDH-Z II
LUX-top® Sicherheitsdachhaken zur Befestigung in Holzbalken / Sparren für Steildächer mit Pfannen-/Ziegeleindeckung Sicherheitsdachhaken zum Einhängen von Dachdeckerleitern sowie Anschlageinrichtung / Anschlagpunkt aus rostfreiem Edelstahl zur Befestigung der persönlichen Schutzausrüstung gegen Absturz Korrosionsbeständigkeitsklasse CRC II nach DIN EN 1993-1-4 Geprüft nach DIN EN 517:2006 - Typ B
Erfüllt außerdem die Anforderungen der:
-  DIN 4426:2017 (Einrichtungen zur Instandhaltung baulicher Anlagen)
-  DGUV-I 201-056 ( Planungsgrundlagen von Anschlageinrichtungen auf Dächern)
-  ASR A2.1 (Technische Regel für Arbeitsstätten – Schutz vor Absturz)

Kraftabsorption durch gezielte Verformung im Absturzfall
Als Einzelanschlagpunkt für maximal 1 Benutzer zugelassen
LUX-top® SDH-Z II
einschließlich zugelassenem Befestigungszubehör
Befestigungsuntergrund:
Holzbalken/Sparren: Mindestabmessung: 60 x 140 mm, min.
C24
Befestigungsmittel: 3 Stück Holzbauschrauben Ø8 mm

**4.1 LUX-top ASP EV 20/2 Konterplatte - Ø 26mm**
Technische Anforderungen wie in den obigen Vorbemerkungen beschrieben.

Liefern und fachgerechtes Montieren. Die Lieferung beinhaltet den Transport frei Baustelle, die betriebsfertige Montage einschließlich aller erforderlichen Befestigungsmaterialien, Dübel und Kleinteile gemäß den Vorgaben der Herstellerrichtlinie sowie Entsorgung der Verpackung.

Hersteller:  ‚ …………………….…………………….…………. ‚ vom Bieter einzutragen
Menge: 16,000 Stk

**4.2 Konterplatte 150x150x6mm mit Rundlöchern**
Technische Anforderungen wie in den obigen Vorbemerkungen beschrieben.

Liefern und fachgerechtes Montieren. Die Lieferung beinhaltet den Transport frei Baustelle, die betriebsfertige Montage einschließlich aller erforderlichen Befestigungsmaterialien, Dübel und Kleinteile gemäß den Vorgaben der Herstellerrichtlinie sowie Entsorgung der Verpackung.

Hersteller:  ‚ …………………….…………………….…………. ‚ vom Bieter einzutragen
Menge: 16,000 Stk

**4.3 FSA 2010-H Aluminium-Schienenprofil 1995**
Abm. 31 × 31 mm, Oberfläche eloxiert E6/EV1 15µm

Technische Anforderungen wie in den obigen Vorbemerkungen beschrieben.
Liefern und fachgerechtes Montieren. Die Lieferung beinhaltet
den Transport frei Baustelle, die betriebsfertige Montage
einschließlich aller erforderlichen Befestigungsmaterialien,
Dübel und Kleinteile gemäß den Vorgaben der
Herstellerrichtlinie sowie Entsorgung der Verpackung.

Hersteller:  ‚ …………………….…………………….…………. ‚ vom Bieter einzutragen
Menge: 28,000 lfm

**4.4 FSA 2010-H Systemzustieg mittig 1995 (vormontiert)**
Technische Anforderungen wie in den obigen Vorbemerkungen beschrieben.

Liefern und fachgerechtes Montieren. Die Lieferung beinhaltet den Transport frei Baustelle, die betriebsfertige Montage einschließlich aller erforderlichen Befestigungsmaterialien, Dübel und Kleinteile gemäß den Vorgaben der Herstellerrichtlinie sowie Entsorgung der Verpackung.

Hersteller:  ‚ …………………….…………………….…………. ‚ vom Bieter einzutragen
Menge: 1,000 Stk

**4.5 FSA 2010-H Halter ASP L 80 LL**
Technische Anforderungen wie in den obigen Vorbemerkungen beschrieben.

Liefern und fachgerechtes Montieren. Die Lieferung beinhaltet den Transport frei Baustelle, die betriebsfertige Montage einschließlich aller erforderlichen Befestigungsmaterialien, Dübel und Kleinteile gemäß den Vorgaben der Herstellerrichtlinie sowie Entsorgung der Verpackung.

Hersteller:  ‚ …………………….…………………….…………. ‚ vom Bieter einzutragen
Menge: 16,000 Stk

**4.6 U-Scheibe Form A 17,0 mm DIN 9021, A2**
Technische Anforderungen wie in den obigen Vorbemerkungen beschrieben.

Liefern und fachgerechtes Montieren. Die Lieferung beinhaltet den Transport frei Baustelle, die betriebsfertige Montage einschließlich aller erforderlichen Befestigungsmaterialien, Dübel und Kleinteile gemäß den Vorgaben der Herstellerrichtlinie sowie Entsorgung der Verpackung.

Hersteller:  ‚ …………………….…………………….…………. ‚ vom Bieter einzutragen
Menge: 32,000 Stk

**4.7 FSA 2010-H Stoßverbinder LA**
Technische Anforderungen wie in den obigen Vorbemerkungen beschrieben.

Liefern und fachgerechtes Montieren. Die Lieferung beinhaltet den Transport frei Baustelle, die betriebsfertige Montage einschließlich aller erforderlichen Befestigungsmaterialien, Dübel und Kleinteile gemäß den Vorgaben der Herstellerrichtlinie sowie Entsorgung der Verpackung.

Hersteller:  ‚ …………………….…………………….…………. ‚ vom Bieter einzutragen
Menge: 12,000 Stk

**4.8 FSA 2010-H Schienenbogen OMEGA oben/unten**
Technische Anforderungen wie in den obigen Vorbemerkungen beschrieben.

Liefern und fachgerechtes Montieren. Die Lieferung beinhaltet den Transport frei Baustelle, die betriebsfertige Montage einschließlich aller erforderlichen Befestigungsmaterialien, Dübel und Kleinteile gemäß den Vorgaben der Herstellerrichtlinie sowie Entsorgung der Verpackung.

Hersteller:  ‚ …………………….…………………….…………. ‚ vom Bieter einzutragen
Menge: 4,000 Stk

**4.9 FSA 2010-H Schienenläufer HSL Überkopf**
Technische Anforderungen wie in den obigen Vorbemerkungen beschrieben.

Liefern und fachgerechtes Montieren. Die Lieferung beinhaltet den Transport frei Baustelle, die betriebsfertige Montage einschließlich aller erforderlichen Befestigungsmaterialien, Dübel und Kleinteile gemäß den Vorgaben der Herstellerrichtlinie sowie Entsorgung der Verpackung.

Hersteller:  ‚ …………………….…………………….…………. ‚ vom Bieter einzutragen
Menge: 1,000 Stk

**4.10 FSA 2010-H Hinweisschild**
Technische Anforderungen wie in den obigen Vorbemerkungen beschrieben.

Liefern und fachgerechtes Montieren. Die Lieferung beinhaltet den Transport frei Baustelle, die betriebsfertige Montage einschließlich aller erforderlichen Befestigungsmaterialien, Dübel und Kleinteile gemäß den Vorgaben der Herstellerrichtlinie sowie Entsorgung der Verpackung.

Hersteller:  ‚ …………………….…………………….…………. ‚ vom Bieter einzutragen
Menge: 1,000 Stk

**4.11 LUX-tpo SDH-Z II**
Technische Anforderungen wie in den obigen Vorbemerkungen beschrieben.

Liefern und fachgerechtes Montieren. Die Lieferung beinhaltet den Transport frei Baustelle, die betriebsfertige Montage einschließlich aller erforderlichen Befestigungsmaterialien, Dübel und Kleinteile gemäß den Vorgaben der Herstellerrichtlinie sowie Entsorgung der Verpackung.

Hersteller:  ‚ …………………….…………………….…………. ‚ vom Bieter einzutragen
Menge: 8,000 Stk

**4.12 Metalldachplatte Stahl, farbig beschichtet, rot**
Metalldachplatte Stahl, farbig beschichtet, rot

Liefern und Verlegen von Metalldachplatten, als profilierte Stehfalzplatte / Trapezprofilplatte, inkl. aller Befestigungs- und Anschlussmaterialien, vollständig einbaufertig unter die zuvor beschriebenen Dachhaken passend zur Deckung Winerberger Koramic Universo 10.

Ausführung:
-  Material:  Stahl, feuerverzinkt
-  Beschichtung: Rot, RAL 3009 (Oxidrot) oder RAL 3011

Einbau:
-  Verlegung auf Unterkonstruktion / Lattung nach Statik und  Herstellervorgabe (Auflagerabstände, Verschraubungsraster)- Befestigung mit witterungsbeständigen Spezialbefestigern  (Edelstahlschrauben mit  EPDM-Dichtscheibe)
-  Verlegung mit Querüberdeckung gemäß Herstellerplan
-  Alle Anschlüsse, Firste, Traufen, Ortgänge und Durchdringungen mit passendem Systemzubehör des Herstellers ausführen
-  Dichtbänder an Firsten und Traufen (Schaumstoff-Profilband,  offen- oder geschlossenzellig je nach Position)
-  Anschlussbleche, Winkelprofile und Abschlussprofile in  gleicher Farbe und Material
-  Reinigungs- und Schutzfolie nach Montageabschluss entfernen

Abrechnung: Abrechnung nach tatsächlich verbauter Stückzahl

Hersteller:  ‚ …………………….…………………….…………. ‚ vom Bieter einzutragen
Menge: 8,000 Stk

### 5 Absturzsicherung, Blitzschutz und Wartung

**5.1 tempräre Randsicherung während Bauphase**
Liefern, Aufstellen, Vorhalten und Rückbauen einer temporären Randsicherung als Absturzsicherung an Dachrändern, Deckenöffnungen und Absturzkanten im Bereich der Baustelle mittels zertifiziertem Solarbauergerüst (Absturzsicherungssystem für Photovoltaik- und Dacharbeiten) während der Montagearbeiten.
Das Gerüst darf nur in die vorhandene Lattungsebene eingebracht werden.
Menge: 1,000 paus

**5.2 Blitzschutz-Anschluss Set**
Anschluss des LUX-top® FSE 2003 Edelstahl-Seilsystems an die bauseitige Blitzschutzableitung.
Die Verbindung erfolgt mittels speziell dafür vorgesehenen Anschluss-Garnituren, bestehend aus einem Anschlussseil 16 mm² CU Länge: 1000 mm
Mit Klemmblock NIRO (Klemmbereich Rd 6 - 10 m) Der Klemmbock ist mit den systemeigenen Seilgleitern im Seilsystem LUX-top® FSE 2003 frei überfahrbar.
Festlegung der Anzahl erfolgt anhand der bauseitige Blitzschutzplanung, durch einen Fachplaner, bzw. durch die örtliche Bauleitung.

Liefern und fachgerechtes Montieren. Die Lieferung beinhaltet den Transport frei Baustelle, die betriebsfertige Montage einschließlich aller erforderlichen Befestigungsmaterialien, Dübel und Kleinteile gemäß den Vorgaben der Herstellerrichtlinie sowie Entsorgung der Verpackung.

Hersteller:  ‚ …………………….…………………….…………. ‚ vom Bieter einzutragen
Menge: 10,000 Stk

**5.3 Wartung und Prüfung**
*** Bedarfsposition ohne GB
Jährliche Wartung und Prüfung der Anschlageinrichtung durch einen Sachkundigen gem. DGUV-Grundsatz 312-906 einschl. An- und Abfahrt, sowie Protokollierung.
Evtl. Reperaturen sowie weitere Anfahrten können gesondert verrechnet werden.
Der Wartungsvertrag soll über 5 Jahre laufen.
Menge: 1,000 psch

### 6 Bestandsdokumentation

**6.1 Bestandsdokumentation (digital)**
Verwendbarkeitsnachweis der eingebauten und verwendeteten Bauprodukte, mit Zusammmenstellung aller Unterlagen als Bestandsdokumentation, für die gesamte erbrachte Leistung, mit nachstehend aufgelisteter, inhaltlicher Gliederung:

Inhaltsverzeichnis

1.  Firmendaten
1.1  Ansprechpartner
1.2  Fachbauleitererklärung
1.3  Fachunternehmererklärung
1.4  Übereinstimmungserklärung

2.  Planunterlagen

3.  Produkt- / Gerätedatenblätter

4.  Nachweise

5.  Pflegeanweisung mit Wartungshinweise
  Wartungsverträge

Hinweis zur Bestandsdokumentation:
Die Bestandsdokumentation ist mind. 10 Tage vor der Abnahme vorzulegen.
Der AN ist erst nach Vorlage der Dokumentation zur Stellung der Schlussrechnung berechtigt.
Die gesamte Bestandsdokumentation ist auf einen mobilen Datenträger (CD, DVD, Stick o. glw.) dem Bauherrn zu überreichen. Die Bestandsdokumentation ist vorab per E-Mail an die Bauleitung zu senden.
Die vollständige Bestandsdokumentation ist Bestandteil der Leistung und Voraussetzung zur vollständigen Zahlung der Schlussrechnung.
Menge: 1,000 psch

### 7 Stundenlohnarbeiten

*Hinweis: Vorbemerkung Stundenlohnarbeiten*
Vorbemerkung Stundenlohnarbeiten

1. Allgemeines / Geltungsbereich

Stundenlohnarbeiten werden nur ausgeführt, wenn sie vom Auftraggeber (AG) schriftlich angeordnet werden. Sie sind grundsätzlich nachrangig gegenüber Einheitspreisleistungen und dürfen nur in begründeten Ausnahmefällen angewendet werden (vgl. VOB/B §15 Abs. 1).

Voraussetzungen für die Abrechnung nach Stundenlohn:
-  Leistungen, die im LV nicht erfasst sind und deren Umfang nicht im Voraus bestimmbar ist
-  Kleinleistungen, deren Aufmaß unverhältnismäßig aufwändig wäre
-  Ausdrückliche schriftliche Anordnung durch den AG oder seinen Bevollmächtigten

2. Stundenlohnzettel / Nachweis

-  Der Auftragnehmer (AN) hat täglich Stundenlohnzettel zu führen und dem AG oder dessen Vertreter spätestens am folgenden Werktag zur Unterschrift vorzulegen.
-  Die Stundenlohnzettel müssen enthalten:
   -  Datum und Ausführungsort
   -  Art der Leistung / Kurzbeschreibung der Tätigkeit
   -  Namen und Berufsbezeichnung der eingesetzten Arbeitnehmer
   -  Beginn und Ende der Arbeitszeit (inkl. Pausen)
   -  Anzahl der tatsächlich geleisteten Stunden
   -  Eingesetzte Geräte und Materialien
- Nicht rechtzeitig vorgelegte oder nicht gegengezeichnete Stundenlohnzettel können vom AG abgelehnt werden.

3. Stundenlohnsätze

Die angebotenen Stundenlohnsätze gelten als Pauschalvergütung und umfassen alle Kosten des AN, insbesondere:

-  Lohnkosten (Bruttolohn inkl. aller gesetzlichen Arbeitgeberanteile)
-  Lohnnebenkosten (Urlaub, Krankheit, Feiertage, Auslösung)
-  Gerätekosten (Kleingeräte, Handwerkzeug, Verbrauchsmittel)
-  Allgemeine Geschäftskosten (AGK) (Verwaltung, Versicherungen)
-  Gewinn (Unternehmergewinn)

Nicht enthalten sind Materialkosten (diese werden gesondert nachgewiesen und nach Beleg abgerechnet).

4. Lohngruppen / Qualifikationen

Die Abrechnung von Stundenlohnarbeiten erfolgt ausschließlich auf Grundlage der tatsächlich ausgeführten Tätigkeit. Maßgebend für die Zuordnung zum jeweiligen Stundenlohnsatz ist die Art der konkret verrichteten Arbeit, nicht die formale Berufsbezeichnung, Qualifikation, Ausbildung oder tarifliche Einstufung des eingesetzten Personals.

Die Stundenlohnsätze werden nach Qualifikation unterschieden:

-  Vorarbeiter / Polier
-  Facharbeiter

5. Materialien

-  Materialien, die im Rahmen von Stundenlohnarbeiten eingebaut werden, sind zu Selbstkostenpreisen (Einstandspreise laut Belegen) abzurechnen.
-  Ein Zuschlag auf Materialien ist nur zulässig, wenn er im LV ausdrücklich vereinbart ist.
-  Alle Materiallieferungen sind durch Lieferscheine und Rechnungen zu belegen und dem AG mit der Abrechnung einzureichen.

6. Abrechnung

-  Die Abrechnung erfolgt auf Basis der gegengezeichneten Stundenlohnzettel und Materialnachweise.
-  Fahrtzeiten zur Baustelle sind nicht vergütungsfähig, sofern nicht ausdrücklich vereinbart

7. Aufsicht und Kontrolle

-  Der AG oder sein Bevollmächtigter ist berechtigt, die Stundenlohnarbeiten jederzeit zu überwachen und zu kontrollieren.
-  Der AN ist verpflichtet, auf Verlangen des AG jederzeit Auskunft über den Stand der Arbeiten und den geleisteten Aufwand zu geben.
-  Mängel bei der Nachweisführung berechtigen den AG zur Kürzung der Vergütung.

**7.1 Vorarbeiter**
Vorarbeiterstunden werden nur vergütet bei Arbeiten
die eine Beaufsichtigung aus Sicherheitsgründen zwingend erfordern.
Menge: 10,000 Std

**7.2 Baufacharbeiter**
Menge: 20,000 Std
